# Radkreuz Bongardstraße- Massenbergstraße
Angebotsaufforderung (GAEB DA XML 3.1, DA83)
Projekt: STRA2547_be
Währung: EUR
Auftraggeber: Stadtwerke Bochum Netz GmbH, Ostring 28, 44787 Bochum
Erstellt mit: GXML Toolbox V3.3 R20230829, iTWO_64 V24.0.563, 04.11.2025

## 2.3 Teil 2.3: Überfahrt Arndtstraße
Datum: 04.11.2025

### Bereich 10 A U F B R U C H A R B E I T E N

*Hinweis: Vorbemerkungen** zu 10. Stand: März 2023*
Vorbemerkungen**

Straßenaufbruch kann als Recycling-Baustoff gemäß dem LANUV-Arbeitsblatt 47 "Teerhaltiger Straßenaufbruch und Ausbauasphalt" (2021) bis zu einem Wiederverwertungsgrenzwert von 25 mg/kg polycyclischen aromatischen Kohlenwasserstoffen (PAK (EPA)) wiederverwertet werden.

Gleiches gilt gemäß Mantelverordnung für natürlich anstehende Böden/Sedimente (Locker-/Festgesteine) und Boden-/-Bauschuttgemische.  Allerdings beträgt hier der Wiederverwertungsgrenzwert 30 mg/kg PAK (EPA) und/oder 3 mg/kg Benz(a)pyren.

Boden-/Bauschuttgemische mit deutlich > 50 % mineralischen Fremdbestandteilen werden unter Berücksichtigung der Tabelle 1 (hier: RC 1 bis 3) und der Tabelle 4 (hier: BM-F0* bis BM-F3) chemisch eingestuft.

Abfälle im Sinne des Kreislaufwirtschaftgesetzes (KrWG) und der Mantelverordnung - z.B. Bau- und Abbruchmaterialien, Erdaushub etc. - sind vorrangig zu verwerten. Abfälle, die nicht verwertet werden können, sind gemäß  Kreislaufwirtschaftgesetzes (KrWG) zu beseitigen. Dabei wird zwischen nicht gefährlichen Abfällen, nicht gefährlichen aber (leicht-)kontaminierten Abfällen und gefährlichen Abfällen unterschieden. Alle diese  anfallenden Abfälle sind durch den AN wiederzuverwerten bzw. zu beseitigen.

Abfälle im Sinne des Kreislaufwirtschaftsgesetz (KrWG) und der Mantelverordnung der im Leistungsverzeichnis enthaltenen Zulagepositionen für nicht gefährliche aber (leicht-)kontaminierte Abfälle und gefährliche Abfälle sind entsprechend ihrer Abfallschlüsselnummer einer für sie zugelassenen Entsorgungsanlage/Deponie zuzuführen.

Nicht gefährliches und nicht kontaminiertes Aushubmaterial (bis einschließlich BM-F0* Mantelverordnung - Ersatzbaustoffverordnung) bzw. sonstige Stoffe sind wie folgt zu behandeln:

-  Wiederverwertbares Aushubmaterial/sonstige Stoffe aller im Leistungsverzeichnis enthaltenen Positionen sind im Sinne des  Kreislaufwirtschaftsgesetzes (KrWG) vorrangig  einer Verwertung zuzuführen (Abfall zur Verwertung).
-  Nicht wiederverwertbares Aushubmaterial/sonstige Stoffe aller im Leistungsverzeichnis  enthaltenen Positionen sind auf einer Deponie nach den gesetzlichen Bestimmungen (KrWG) geordnet zu beseitigen (Abfall zur Beseitigung).

Der  Nachweis über die Verwertung/Beseitigung (gemäß Nachweisverordnung) aller Aushubmaterialen bzw. der sonstigen Stoffe ist spätestens mit der Schlussrechnung zu erbringen.

Auskünfte zu diesem Thema können zugelassene Entsorgungsfachbetriebe und das Umwelt- und Grünflächenamt, Untere Abfallwirtschaftsbehörde, erteilen.

Die Entgelte für die Verwertung/Beseitigung ggf. erforderliche Nachweise sowie chemische Untersuchungen sind in die Einheitspreise einzukalkulieren.

*Hinweis: 30 OBERFLÄCHENBEFESTIGUNGEN VON FAHRBAHNEN, FAHRBAHNNEBENFLÄCHEN, RADWEGEN, GEHWEGEN UND SONSTIGEN VERKEHRSFLÄCHEN AUFNEHMEN*
OBERFLÄCHENBEFESTIGUNGEN  VON
FAHRBAHNEN,  FAHRBAHNNEBENFLÄCHEN,
RADWEGEN,  GEHWEGEN  UND  SONSTIGEN
VERKEHRSFLÄCHEN  AUFNEHMEN
======================================

#### Abschnitt 10.31 BITUMINÖSE BEFESTIGUNGEN AUFNEHMEN

**10.31.610 m2 bituminöse Gehwegbefestigung, über 6 cm bis 14 cm dick, aufbrechen, entsorgen.**
m2  bituminöse Gehwegbefestigung,
über 6 cm bis 14 cm dick,
<= 25 mg/kg PAK (EPA),
aufbrechen, aufladen,
zu einer Asphaltmischanlage abfahren
und gemäß Vorbemerkungen entsorgen.

Anmerkung:
Hierbei handelt es sich um fehlende Platten, die mit Asphalt aufgefüllt worden sind.
Menge: 0,500 m2

#### Abschnitt 10.36 BETONPFLASTERAUFNAHME

*Hinweis: Vorbemerkungen** zu 10.36. Stand: März 2023*
Vorbemerkung**

Die Aufnahme wiederverwendbarer Stoffe und Bauteile
(hier: Pflastersteine aus Beton gemäß DIN EN 1338
mit rechteckigen oder quadratischen Formaten)
ist so zu handhaben, dass keine Beschädigung erfolgt.

**10.36.304 m2 Betonpflaster einschl. Mörtelbettung aufnehmen und entsorgen.**
m2  Betonpflaster
aller Art und Größe
einschließlich dem Mörtelbett
aufnehmen, getrennt aufladen,
zu einer Recyclinganlage bzw. Deponie abfahren
und gemäß Vorbemerkungen entsorgen.

Bitte gute Pflastersteine zum Steinplatz fahren siehe Teil 2.1
je 30m2 je Größe und Farbe.
Menge: 32,000 m2

#### Abschnitt 10.37 PLATTENAUFNAHME

*Hinweis: Vorbemerkungen** zu 10.37. Stand: März 2023*
Vorbemerkungen**

Die Aufnahme wiederverwendbarer Stoffe und Bauteile
( P l a t t e n
Platten sind
- Platten aus Beton,
- Platten aus Naturstein,
- Klinkerplatten,

wenn bei rechteckigen oder quadratischen Formaten das
Verhältnis größte Länge zu Dicke größer als 4 ist.
Bei sonstigen Formen gilt als größte Länge die Länge des
kleinsten umhüllenden Recktecks)
ist so zu handhaben, dass keine Beschädigung erfolgt.

Der städtische zentrale Betriebshof befindet sich an der
Straße Obere Stahlindustrie 4.
Der städtische Lagerplatz Werne befindet sich an der
Stichstraße Werner Hellweg in Höhe Hs-Nr 415.

Der städtische Lagerplatz ist personell nicht besetzt.
Anlieferungen sind mit einer Woche Vorlauf mit
Herrn Bilican, 0234/910-6832, zeitlich abzustimmen.
Auf dem Lagerplatz steht kein Gerät zum Entladen bereit, der
Auftragnehmer muss selbstständig die Entladung durchführen.
Die hierfür erforderlichen Kunststoffpaletten/Gitterboxen sind
vom Auftragnehmer zu stellen und gehen in das Eigentum des
Auftraggebers über.

**10.37.404 m2 Plattenbelag einschl. Bettung aufnehmen und entsorgen.**
m2  Plattenbelag
aller Art und Größe
einschließlich dem Pflasterbett aus Sand, Splitt
oder Brechsand-Splittgemisch,
aufnehmen, getrennt aufladen,
zu einer Recyclinganlage bzw. Deponie abfahren
und gemäß Vorbemerkungen entsorgen.

Bitte gute Pflasterplatte zum Steinplatz fahren siehe Teil 2.1
je 30m2 je Größe und Farbe.
Menge: 3,000 m2

### Bereich 20 E R D B E W E G U N G

#### Abschnitt 20.50 PLANUMHERSTELLUNG

*Hinweis: Vorbemerkungen** zu 20.50. Stand: März 2023*
Vorbemerkungen**

Der Auftragnehmer ist verpflichtet, die Fertigstellung
des Planums vor weiterer Überschüttung dem
Auftraggeber anzuzeigen.
Bei Planumsarbeiten werden Einbaugegenstände
nicht abgezogen.
Dafür erfolgt keine Vergütung für durch diese
verursachten Erschwernisse.
Das Herstellen des Planums, entsprechend den
Forderungen der ZTV E-StB sowie dem "Merkblatt
für die Verdichtung des Untergrundes und des Unterbaues
im Straßenbau" Ausgabe 2003, ist in den Leistungen
"Einbau" und "Lösen" der Einbau- bzw. Abtragspositionen enthalten und wird hier nicht besonders
vergütet.
Diese zusätzliche Leistung erfolgt nur, wenn ein
nachträgliches Wiederherstellen des Planums,
z.B. nach Leitungsarbeiten oder Überwintern,
erforderlich ist.

**20.50.200 m2 freigelegtes Schotterplanum profilgemäß abgleichen und verdichten. Ausgleich bis zu - 4cm. Profilgenauigkeit +/- 2 cm.**
m2  freigelegtes Schotterplanum profilgemäß
abgleichen und verdichten.
Der Ausgleich bis zu -4 cm Abtrag,
sowie eventuelle Zwischentransporte innerhalb der
Baustelle sind in den Einheitspreis einzukalkulieren.
Profilgenauigkeit +/- 2 cm.
Die nicht wiederverwendbaren Stoffe aufladen,
zu einer Recyclinganlage bzw. Deponie abfahren
und gemäß Vorbemerkungen entsorgen.

Anmerkung*

Fehlendes Schottermaterial wird gesondert vergütet.
Menge: 35,000 m2

### Bereich 50 D E C K E N H E R S T E L L U N G I N F A H R B A H N E N, F A H R B A H N N E B E N F L Ä C H E N, R A D W E G E N, G E H W E G E N U N D S O N S T I G E N V E R K E H R S F L Ä C H E N

*Hinweis: Vorbemerkungen** zu 50. Stand: März 2023*
Vorbemerkungen**

Die ordnungsgemäße und schadlose Verwertung oder die
gemeinwohlverträgliche Beseitigung der Stoffe und Bauteile
erfolgt gemäß Vorbemerkungen zum Leistungsverzeichnis
A U F B R U C H A R B E I T E N.

Abrechnungshinweis für Lieferpositionen:
Es wird nur so viel Material als Lieferung abgerechnet, wie auch tatsächlich eingebaut wurde.

*Hinweis: ASPHALTTRAGSCHICHTEN*
ASPHALTTRAGSCHICHTEN
=======================

#### Abschnitt 50.30 ASPHALTTRAGSCHICHTEN GEMÄSS ZTV Asphalt-StB

*Hinweis: Vorbemerkungen** zu 50.30. Stand: März 2023*
Vorbemerkungen**

Die Herstellung der Asphalttragschichten erfolgt nach den
"Zusätzlichen Technischen Vertragsbedingungen
und Richtlinien für den Bau von Verkehrsflächenbefestigungen
aus Asphalt" (ZTV Asphalt-StB).

Die Lieferung des Asphaltmischgutes für Asphalttragschichten
muss den "Technischen Lieferbedingungen für Asphaltmischgut
für den Bau von Verkehrsflächenbefestigungen"
(TL Asphalt-StB) entsprechen.

Darüber hinaus gelten die "Technischen Lieferbedingungen für Straßenbaubitumen und gebrauchsfertige Polymermodifizierte Bitumen" (TL Bitumen-StB) und die
"Technischen Lieferbedingungen für Bitumenemulsionen" (TL BE-StB).

Die zweckmäßige Mischgutzusammensetzung ist mit
einer Eignungsprüfung zu bestimmen.

Unter Beachtung der Randbedingungen im Hinblick auf die
Einbau- und Gebrauchseigenschaften des Mischgutes ist
in jedem Fall der Qualitätsnachweis durch Prüfzeugnisse
einer Prüfstelle, die nach RAP Stra für die Durchführung von
Eignungsprüfungen anerkannt ist, zu erbringen.

Die Ergebnisse der Eignungsprüfungen müssen rechtzeitig vor
Einbaubeginn vorliegen, damit u.U. weitere Untersuchungen
durchgeführt werden können.

Die Arbeits- und Längsfugen mit Kantenroller abschrägen.

Die Einbauten (Schachtabdeckungen, Sinkkastenaufsätze,
Schieber- und Hydrantenkappen usw.) sind vor Verschmutzung
zu schützen.

Verschmutzte oder schadhafte Anschlüsse sind senkrecht
abzusetzen, zu reinigen und mit einem Haftkleber anzustreichen.

Vorsprünge in den Längsnähten, die eine einwandfreie
Verdichtung verhindern, sind zu beseitigen.

Darüber hinaus gelten die "Technischen Lieferbedingungen für Straßenbaubitumen und gebrauchsfertige Polymermodifizierte Bitumen" (TL Bitumen-StB) und die
"Technischen Lieferbedingungen für Bitumenemulsionen" (TL BE-StB).

**50.30.119 m2 Asphalttragschicht AC 32 TS B herstellen. Einbaugewicht 345 kg/m2 -etwa 15 cm-. Bindemittel 50/70. Belastungsklasse 10. Einbau zwischen Einfassungen.**
m2  Asphalttragschicht
gemäß ZTV Asphalt-StB 07
herstellen.
In Fahrbahnen und Fahrbahnnebenflächen
der Belastungsklasse 10.
Einbau in einer Lage.
Einbaugewicht:  345 kg/m2 -etwa 15 cm-.
Mischgutart:  AC 32 TS B.
Bindemittel:  50/70.
Einbau zwischen Einfassungen.
Menge: 35,000 m2

*Hinweis: ASPHALTBINDERSCHICHTEN*
ASPHALTBINDERSCHICHTEN
=========================

#### Abschnitt 50.40 ASPHALTBINDERSCHICHTEN GEMÄSS ZTV ASPHALT-StB

*Hinweis: Vorbemerkungen** zu 50.40. Stand: März 2023*
Vorbemerkungen**

Die Herstellung der Asphaltbinderschichten erfolgt nach den
"Zusätzlichen Technischen Vertragsbedingungen
und Richtlinien für den Bau von Verkehrsflächenbefestigungen
aus Asphalt" (ZTV Asphalt-StB).

Die Lieferung des Asphaltmischgutes für Asphaltbinderschichten
muss den "Technischen Lieferbedingungen für Asphaltmischgut
für den Bau von Verkehrsflächenbefestigungen"
(TL Asphalt-StB) entsprechen.

Darüber hinaus gelten die "Technischen Lieferbedingungen für Straßenbaubitumen und gebrauchsfertige Polymermodifizierte Bitumen" (TL Bitumen-StB) und die
"Technischen Lieferbedingungen für Bitumenemulsionen" (TL BE-StB).

Die zweckmäßige Mischgutzusammensetzung ist mit
einer Eignungsprüfung zu bestimmen.

Unter Beachtung der Randbedingungen im Hinblick auf die
Einbau- und Gebrauchseigenschaften des Mischgutes ist
in jedem Fall der Qualitätsnachweis durch Prüfzeugnisse
einer Prüfstelle, die nach RAP Stra für die Durchführung von
Eignungsprüfungen anerkannt ist, zu erbringen.

Die Ergebnisse der Eignungsprüfungen müssen rechtzeitig vor
Einbaubeginn vorliegen, damit u.U. weitere Untersuchungen
durchgeführt werden können.

Zur Verbesserung der Affinität sollte dem Bindemittel ein
haftverbessernder Zusatz beigefügt werden.

Verschmutzte bituminöse Schichten sind vor dem Einbau
weiterer Schichten zu säubern.

Diese Leistung wird nicht besonders vergütet, wenn die
Verschmutzung durch ein fahrlässiges Verhalten des
Auftragnehmers verursacht wurde.

Die Arbeits- und Längsfugen mit Kantenroller abschrägen.

Die Einbauten (Schachtabdeckungen, Sinkkastenaufsätze,
Schieber- und Hydrantenkappen usw.) sind vor Verschmutzung
zu schützen.

Verschmutzte oder schadhafte Anschlüsse sind senkrecht
abzusetzen, zu reinigen und mit einem Haftkleber anzustreichen.

Vorsprünge in den Längsnähten, die eine einwandfreie
Verdichtung verhindern, sind zu beseitigen.

**50.40.101 m2 Asphaltschichten für AC Bel.-kl. 10 und 3,2 ansprühen. Frisch in frisch. Gefräst.**
m2  gereinigte Asphaltschichten
gemäß ZTV Asphalt-StB
mit 250 bis 350 g/m2 polymermodifizierter
Bitumenemulsion C60BP4-S
maschinell ansprühen.
Anmerkung**
Das Ansprühen erfolgt vor Herstellung
von Asphaltbinderschichten der Belastungsklasse 10 und 3,2
auf Asphaltschichten frisch in frisch
oder auf gefrästen Asphaltschichten.
Menge: 35,000 m2

**50.40.199 m2 Asphaltbinderschicht AC 16 B S herstellen. Einbaugewicht 125 kg/m2 -etwa 5 cm-. Bindemittel 25/55-55 A. Belastungsklasse 10. Einbau zwischen Einfassungen.**
m2  Asphaltbinderschicht
gemäß ZTV Asphalt-StB 07
herstellen.
In Fahrbahnen und Fahrbahnnebenflächen
der Belastungsklasse 10.
Einbau in einer Lage.
Einbaugewicht:  125 kg/m2 -etwa 5 cm-.
Mischgutart:  AC 16 B S.
Bindemittel:  25/55-55 A.
Einbau zwischen Einfassungen.

Anmerkung**
Diese Binderschicht dient als Unterlage für den BusPhalt.
Es bestehen erhöhte Anforderungen an die höhengerechte Lage und Ebenflächigkeit des Asphaltbinders.
Während des Einbaus ist mittels Schnurschlag quer zur
Fahrbahn die höhengerechte Lage alle 5m zu überprüfen.
Evtl. hieraus resultierende Mehrkosten sind in den Einheitspreis mit einzurechnen.
Menge: 35,000 m2

*Hinweis: FAHRBAHNDECKEN AUS SONDERBELÄGEN*
FAHRBAHNDECKEN AUS SONDERBELÄGEN
=====================================

#### Abschnitt 50.95 FAHRBAHNDECKEN AUS BUSPHALT

*Hinweis: Vorbemerkungen** zu 50.95. Stand: Januar 2020*
Vorbemerkungen**

Das Herstellen von Fahrbahndecken aus BusPhalt setzt
angemessene und trockene Witterungsbedingungen ohne
Regen und eine Oberflächentemperatur von mindestens
15 Grad Celsius voraus.
Zur Reduzierung der Arbeitsfugen erfolgt der Einbau der
Deckschicht in der Regel im Handeinbau.
Die Toleranz für die Ebenheit wird in der DIN-EN 18317
geregelt und beträgt 10 mm gemessen auf die 4m Latte
in jede Richtung.

Nachfolgende Positionen hängen mit den Arbeiten aus dem Teil 2.1 zusammen und werden durch die Baustelleneinrichtung und auch mit der gleichen Schablone im gleichen Arbeitszeitrahmen durchgeführt.

**50.95.102 m2 bituminöse Fläche reinigen**
m2  bituminöse Fläche mittels Besen oder Kehrmaschine
staubfrei reinigen, lose Bestandteile aufnehmen, laden,
abfahren und entsorgen.
Menge: 35,000 m2

**50.95.102.1 m2 bituminöse Fläche mittels Wasserhochdruckreiniger reinigen**
m2  Fläche mittels Wasserhochdruckreiniger staubfrei reinigen,
lose Bestandteile aufnehmen, laden, abfahren und
entsorgen.

- nur bei bauseitig extrem verschmutzten Flächen
und nach Absprache mit dem Arbeitgeber
Menge: 35,000 m2

**50.95.103 m2 BusPhalt Haftgrund verteilen**
m2  BusPhalt Haftgrund gleichmäßig verteilen.
Schichtenverbund nach TP-Asphalt-StB Teil 80 > 20kN.
Mindestanforderung 15kN
Menge: 35,000 m2

**50.95.104 m2 BusPhalt 0-5 mm B3 herstellen, d=2cm, Farbe grau**
m2  BusPhalt-Deckschicht 0-5 mm B3 herstellen.
Einbaustärke: 2 cm
In Fahrbahnen und Fahrbahnnebenflächen
der Belastungsklasse 10.
Nadelpenetration des erhärteten Bindemittels nach
DIN EN 1426: 0,3mm.
Verformungswiderstand bei Wärme nach TP Asphalt-StB
Teil 20 (Eindringtiefe an Gussasphaltwürfeln) bei 60°
Celsius: 0,3mm.
Widerstand gegen Verformung (Spurbildungsversuch in
Anlehnung an TP Asphalt Teil 22) < 2,5mm.
Farbe: grau
BusPhalt pigmentiert

Liefernachweis:
A + L GmbH
Sprendlinger Landstraße 193 - 195
63069 Offenbach am Main
Tel.: 069 87 403 40 0.
Email: info@creapave.de
Menge: 15,000 m2

**50.95.104.0 m2 BusPhalt 0-5 mm B3 herstellen, d=2cm, Farbe hell**
m2  BusPhalt-Deckschicht 0-5 mm B3 herstellen.
Einbaustärke: 2 cm
In Fahrbahnen und Fahrbahnnebenflächen
der Belastungsklasse 10.
Nadelpenetration des erhärteten Bindemittels nach
DIN EN 1426: 0,3mm.
Verformungswiderstand bei Wärme nach TP Asphalt-StB
Teil 20 (Eindringtiefe an Gussasphaltwürfeln) bei 60°
Celsius: 0,3mm.
Widerstand gegen Verformung (Spurbildungsversuch in
Anlehnung an TP Asphalt Teil 22) < 2,5mm.
Farbe: hell
BusPhalt pigmentiert

Liefernachweis:
A + L GmbH
Sprendlinger Landstraße 193 - 195
63069 Offenbach am Main
Menge: 20,000 m2

**50.95.107 m2 Zulage UV-Schutz**
m2  Zulage UV-Schutz
Alle farblosen Bindemittel unterliegen einer gelblichen Verfärbung
unter UV Bestrahlung.
Zum Einsatz kommt dieser UV Schutz vor allem bei den Farben Hellgrau
und blau.
Aber auch andere Farben verändern sich.
Erhalten naturelle Mischungen einen UV-Schutz, so sind die Körner der
einzelnen Splitte nicht mehr sichtbar.
Menge: 35,000 m2

**50.95.108 m2 Pflasterprägung 30x15 als Läufer herstellen**
m2  Pflasterprägung im CreaPrint-Verfahren in Fahrbahndecken aus BusPhalt herstellen.
Hier: 30x 15 Halbverband
Die Fugenstruktur mittels Spezial-Schablonen beim
letzten Walzvorgang in den frischen Asphalt prägen.
Die Fertigergeschwindigkeit und die Verlegerichtung
werden durch die CreaPrint-Kolonne bestimmt.

Anmerkung
Die Schablone wurde für Teil 2.1 schon erstellt.
Menge: 35,000 m2

**50.95.110 St Anarbeiten an Einbauten. Als Zulage**
St  Anarbeiten an Einbauten wie Schachtdeckel,
Schieberkappen, etc.

Als Zulage zu den BusPhalt-Herstellpositionen
Menge: 1,000 St

**50.95.111 m Fugenflanken mit Klarsichtbindemittel bearbeiten**
Menge: 10,000 m
